# Estricharbeiten, Römische Bäder
Angebotsaufforderung (GAEB 90, DA83)
DV-Nummer: 2261032
Eröffnung: 24.04.26
Währung: EUR
Auftraggeber: Stiftung Preußische Schlösser und, Gärten Berlin-Brandenburg

## Estricharbeiten
Datum: 18.03.26

*Hinweis*
Römische Bäder im Park Sanssouci
Sanierung Gesamtanlage (Maßnahme 2023-2028)

Allgemeine Vorbemerkungen zum Leistungsverzeichnis
0 Angaben zum Gebäude
1 Angaben zur Baustelle nach DIN 18299
2 Angaben zur Ausführung nach DIN 18299
3 Angaben zu Baudurchführung und Dokumentation

Für die im Folgenden Verzeichnis beschriebenen
Leistungen wird die VOB Teil B und C als
Vertragsgrundlage
vereinbart. Insbesondere gelten die DIN 18299 bis
18459 und alle darin zitierten Normen und Regelungen
als
Allgemeine Technische Vertragsbedingungen (ATV).
Regelwerke müssen in den folgenden
Leistungsbeschreibungen entsprechend nur ausdrücklich
zitiert sein,
sofern eine Abweichung oder Ergänzung zu den ATV
explizit erwünscht ist. Der AN hat auf Widersprüche der
Leistungsbeschreibungen zur ATV, die nicht
ausdrücklich gekennzeichnet sind, hinzuweisen. Bei
Widersprüchen der ATV untereinander ist die
Bauüberwachung zu konsultieren, nach welchem Regelwerk
die
Ausführung zu erfolgen hat.

Kurzbeschreibung Bauvorhaben
Die Baugruppe der Römischen Bäder befindet sich im
südlichen Bereich des Parks Sanssouci und wurde
zwischen 1829 und 1840 als errichtet. Es ist
Bestandteil des UNESCO-Welterbes "Schlösser und Parks
von
Potsdam und Berlin" und als solches ein Kultur- und
Baudenkmal von höchstem Rang mit überregionaler
Bedeutung.
Veränderungen oder Beschädigungen der Bausubstanz
sowie der umgebenden Parkanlage, welche über die
im Rahmen der Bauarbeiten erforderlichen Eingriffe
hinaus gehen, sind grundsätzlich zu vermeiden.
Das Objekt setzt sich zusammen aus mehreren
Gebäudeteilen: dem Gärtnerhaus, dem sich im Süden
anschließenden Pavillon, dem im Norden ergänzten
Gehilfenhaus nebst Remise sowie den Thermen. Die
einzelnen Bauten werden durch Treppen, Pergolen,
Lauben und Gärten harmonisch miteinander verbunden.
Die Anlage befindet sich an einem Wasserlauf
(Schafgraben und Maschinenteich) mit teilweise
instabilem
Baugrund. Hieraus folgende Setzungsschäden an der
Bausubstanz, machen neben der Behebung des
allgemeinen Sanierungsstaus den Hauptteil der
Instandsetzungsarbeiten aus.
Die bevorstehende Gesamtsanierung Anlage soll daher
eine Instandsetzung der Gebäudehüllen, Ertüchtigung
von Teilen der Bauwerksgründung, die grundlegende
Erneuerung aller haustechnischen Anlagen sowie die
Überarbeitung der Freianlagen im Umfeld des Gebäudes
beinhalten. Für die Besucher soll ein zeitgemäßer
Museumsbetrieb mit angemessener Infrastruktur und
barrierefreiem Zugang ermöglicht werden.
Weiterhin sollen die derzeit zu Wohnzwecken genutzten
Obergeschosse des Gärtnerhauses zukünftig für
Büroräume genutzt werden. Im Obergeschoss des
Gehilfenhauses verbleibt eine bestehende Wohneinheit.

Besichtigung des Objektes
Dem Bieter wird dringend empfohlen vor Abgabe des
Angebotes durch Besichtigung der gegebenen
Örtlichkeiten, der Platzverhältnisse, der Lager- und
Transportmöglichkeiten ein klares Bild von dem Vorhaben
und den ausgeschriebenen Arbeiten zu verschaffen.
Nachforderungen, die aus mangelnder Information oder
aufgrund einer nicht erfolgten Baustellenbesichtigung
vor Angebotsabgabe resultieren, werden nicht
anerkannt. Besichtigungstermine können unter folgender
Adresse vereinbart werden:
über den Vergabemarktplatz Brandenburg

0 ANGABEN ZUM GEBÄUDE

0.1 Grundflächen / Rauminhalte
- BF (bebaute Fläche): ca. 1.190 m²
- NRF (Netto-Raumfläche): ca. 1.631 m²,
- BGF (Brutto-Grundfläche): ca. 2.141 m²
- BRI (Brutto-Rauminhalt): ca. 7.721 m³

0.2 Höhenlagen
- OK Gelände: 31,23 m üNHN (lokaler Nullpunkt in der
Bogenlaube)
- Wasserspiegel Schafgraben (ca. Höhe Grundwasser):
30,00 m üNHN
- OKFF Erdgeschoss: 32,91 m üNHN = +1,68 m (Flur
Gärtnerhaus); +1,19 m (Pavillon); sonst ebenerdig
- max. Geschosshöhen: 3,0 m (Gärtnerhaus,
Gehifenhaus); 3,6 m (Thermen); 5,5 m (Pavillon)
- Bauwerkshöhen (OK Dachraum Gärtnerhaus): bis +7,60 m
= 38,83 m üNHN; Firstpunk Turm +14,24 m

0.3 Gebäudeorganisation/ Nutzungskonzept
Das Ensemble umfasst fünf Gebäudeteile:
Gärtnerhaus (Kürzel GÄ)
Das dreigeschossige Gärtnerhaus wurde im Erdgeschoss
bislang für Wechselausstellungen genutzt. In den
Obergeschossen befinden sich zwei Wohnungen, für
Büronutzung umgestaltet werden. Im Kellergeschoss sind
Heizung, Lüftungsanlagen und Abstellflächen
untergebracht.
Gehilfenhaus (GE)
Das zweigeschossige Gehilfenhaus wirde im Obergeschoss
zu Wohnzwecken genutzt. Im Erdgeschoss
können Besucher die ehemaligen Ställe einsehen.
Außerdem entstehen ein Lagerraum und für den
Hausmeister eine Werkstatt. Ein Keller ist nicht
vorhanden.
Remise (RE)
Die Remise ist ein eingeschossiger Verbindungsbau in
dem ein Teil der für die Museums- und
Veranstaltungsnutzung notwendigen Nebenräume
(Besucher-WCs, Cateringküche) sowie haustechnische
Anlagen untergebracht werden.
Thermen (TH)
Die eingeschossigen Thermen werden museal genutzt. Es
besteht eine teilweise Unterkellerung (sog.
Substruktion) mit geringer Raumhöhe bis 1,50 m.
Pavillon (PA)
Der eingeschossige Pavillon wird zukünftig Bestandteil
des Museums.

0.4 Konstruktion und bauliche Merkmale
Das Gebäudeensemble erscheint als stark zergliederter
Komplex mit einer Vielzahl an Höhenniveaus, Vor- und
Rücksprüngen, unterschiedlichen Dachformen, Traufhöhen
und Türmen.
Die Gebäude bestehen im wesentlichen aus
Ziegelmauerwerkswänden und Holzbalkendecken. Die Decken
der Substruktion sowie über dem Keller des
Gärtnerhauses bestehen aus Ziegelgewölben.
Die Gründung besteht im wesentlichen aus
Streifenfundamenten aus Kalkstein. Im Zuge der Maßnahme
werden die nicht unterkellerten Bereiche von Thermen,
Remise und Pavillon mit neuen Bodenplatten auf
Mikropfahlgründung erneuert.
Ausgewählte Bauteile, insbesondere Stützen und Säulen
bestehen aus Naturstein. Die Gebäudesockel sind
überwiegend mit Kalksteinen verblendet.
Die Dächer sind überwiegend flach geneigt. Die
Eindeckung von Gärtnerhaus und Gehilfenhaus wird mit
Imbrex-Tegula-Ziegeln erneuert, die
Kupferblecheindeckungen der Thermen werden durch
Zinkblech ersetzt.
Das Flachdach der Remise wird mit einer
Bitumenschweißbahn neu abgedichtet. Das Dach des
Pavillons mit
Zinkblecheindeckung wird nur punktuell ausgebessert.
Fenster und Türen aus Holz bleiben überwiegend
erhalten und werden aufgearbeitet.
Angrenzend an den Maschinenteich befindet sich eine
stark geschädigte Ufermauer aus Ziegelmauerwerk mit
Kalksteinverblendung, deren Instandsetzung mit
Mikrobohrpfählen erfolgt.

0.5 Außenanlagen
Die Außenanlagen im unmittelbaren Gebäudeumfeld werden
im Rahmen der Maßnahme erneuert (Bereich der
Baustelleneinrichtungsfläche). Bereiche außerhalb der
BE-Fläche dürfen nicht befahren, für Lagerzwecke oder
die Abstellung von Fahrzeugen genutzt werden.
Der Park wird täglich durch Passanten frequentiert,
bei Benutzung der Baustellenzufahrt ist auf die
Parkbesucher unbedingt Rücksicht zu nehmen.
Weiterhin befinden sich kleinere bauliche Anlagen im
Außenbereich, die Teil der Baumaßnahme sind:
Gedächtnisgarten - Anlage hinter dem Pavillon mit zwei
Gedenktempeln (Ädikula), Brunnen und halbrunder
Sitzbank (Exedra).
Brunnen im Haupthof - Wasserspiel aus Naturstein, wird
im Rahmen der Maßnahme komplett abgebaut und
wieder errichtet.
Albanisches Gitter - 1,00 m hohe Einfriedung bestehend
aus Natursteinelementen mit Ziegelausfachung.
Bogenlaube - Weinberanktes, bogenförmiges
Metallgestell über den Schafgraben.
Laubengang - Bogenförmiges, berankte Konstruktion aus
Holz und Metall westlich des Ensembles.

0.6 Denkmalschutz
Das Objekt ist ein Einzeldenkmal, es befindet sich im
Satzungsgebiet des UNESCO-Welterbes "Schlösser und
Parks von Potsdam und Berlin" und ist in allen
Bestandteilen unter Schutz gestellt.
Für die umgebenden Freianlagen besteht ebenfalls
Denkmalschutz.
Von Auftragnehmern wird ein angemessenes Verhalten im
Park und Rücksichtnahme im Umgang mit der
wertvollen Bausubstanz erwartet, Mitarbeiter sind
entsprechend einzuweisen.
Alle auf dem Bau verwendeten Verfahren und Materialien
unterliegen der denkmalrechtlichen Genehmigung.
Temporäre Schutzmaßnahmen und Abklebungen auf
endbehandelten Flächen müssen versehrungsfrei
rückbaubar sein.
Unmittelbar bei Funden oder Freilegungen von Schichten
unterhalb der vorher sichtbaren Oberfläche oder dem
Verdacht auf Denkmalrelevanz ist umgehend die
Bauüberwachung (BÜ) hinzuzuziehen.
Verschlüsse von nach Fertigstellung nicht mehr
einsehbaren Flächen sind vor Beginn durch die BÜ
freigeben
zu lassen.

1 ANGABEN ZUR BAUSTELLE nach DIN 18299

1.1 Lage der Baustelle
Anschrift: Park Sanssouci, Lennéstr. 32a, 14471 Potsdam
Gemarkung Potsdam, Flur 022,
Flurstück 1124, Fläche ca. 34 ha, Lage im südliche
Teil des Parks Sanssouci, Verlauf entlang des
Schafgrabens im Osten bis zur
Geschwister-Scholl-Straße im Süden, umfasst
weiträumige Anteile des
Parkareals. Quelle: https://bb-viewer.geobasis-bb.de/

1.2 Besondere Belastungen
Das Parkgelände, insbesondere die Zufahrtswege zur
Baustelle, wird stark von Passanten frequentiert. Mit
Rücksichtnahme auf die Parkbesucher ist Lärm
weitestgehend zu vermeiden, insbesondere der Betrieb
von
Rundfunkgeräten oder das Abspielen von Musik aus
anderen Tonträgern sind untersagt. Die Auflagen der
SPSG sind zu beachten (siehe Anhang).

1.3 Art und Lage der baulichen Anlage
Das Objekt befindet sich innerhalb des Park Sanssouci.
Es handelt sich um hauptsächlich museal genutztes
ein Gebäudeensemble.

1.4 Verkehrsverhältnisse auf der Baustelle, Stellplätze
Die Zufahrt zum Objekt erfolgt von der Straße Am Neuen
Palais über die vorhandenen Parkwege. Das
Zufahrtstor hat eine lichte Durchfahrtsbreite von 4,0
m, die Entfernung der Baustelle vom Eingangstor beträgt
ca. 1,2 km.
Zur Befahrung der Parkwege gelten die Regelungen der
Stiftung Preußische Schlösser und Gärten (SPSG)
siehe Anlage 6 zu den Ausschreibungsunterlagen. Eine
Anfahrtskizze liegt den Ausschreibungsunterlagen bei.
Der Einsatz von Fahrzeugen über 7,5 t Eigengewicht ist
aufgrund der Wegbeschaffenheit nur in
Ausnahmefällen möglich und vor deren Einsatz unbedingt
mit der Auftraggeberin abzustimmen.
Eine Befahrung mit Sattelzügen bzw. LKW mit Anhänger
ist aufgrund eingeschränkter Wendemöglichkeiten
nicht möglich.
Für Materiallieferungen ist an der Straße Am Neuen
Palais eine eingezäunte Ladezone von etwa 300 m²
eingerichtet, die von Spediteuren unabhängig beliefert
werden kann. Für den weiteren Materialtransport zur
Baustelle ist der AN verantwortlich. Lieferverkehr bis
zur Baustelle mit LKW über 7,5 t ist nur in
Ausnahmefällen
zulässig.
Im Baustellenbereich sind für Baufahrzeuge Stellplätze
ausgewiesenen. Das Abstellen von Firmen- und
Privatfahrzeugen außerhalb der BE-Fläche ist
strengstens untersagt.
Für die Befahrung des Parkgeländes ist für die Dauer
der Baustellentätigkeit eine firmen- bzw.
fahrzeugspezifische Erlaubnis bei der SPSG einzuholen.

1.5 Für den Verkehr freizuhaltende Flächen
Die Zufahrt für Rettungsfahrzeuge darf nicht durch
Fahrzeuge des AN, Baustelleneinrichtung oder
Materiallagerungen eingeschränkt werden. Auf die
Parkbesucher (Fußgänger und Radfahrer) ist Rücksicht zu
nehmen.

1.6 Transporteinrichtungen
Es werden keine Transportmittel durch den AG
vorgehalten.

1.7 Anschlüsse Wasser, Strom, Abwasser
Wasser- und Stromanschlüsse werden bauseits gestellt.
Die Vergütung erfolgt über einen Einbehalt des
Netto-Abrechnungsbetrages. Näheres dazu ist den
besonderen Vertragsbedingungen zu entnehmen.
Ein Abwasseranschluss wird ebenfalls bauseits
gestellt. Bei Bauarbeiten anfallende Abwässer, die
einer
gesonderten Schadstoffentsorgung bedürfen, sind vom AN
zu sammeln und werden bauseits entsorgt. Nähere
Regelungen zur Schadstoffbehandlung sind den
Leistungsbeschreibungen zu entnehmen.

1.8 Flächen und Räume zur Mitbenutzung, Lagerflächen
Lagermöglichkeiten für Material sind auf dem
Baustellengelände gegeben. Ort und Ausmaße sind dem
BE-Plan zu entnehmen und mit der Bauüberwachung
abzustimmen. Gleiches gilt für die Aufstellung von
firmeneigenen abschließbaren Materialcontainern o.ä.
Es wird bauseits mindestens ein Container als
Aufenthaltsraum sowie zwei Werkstattcontainer für die
witterungsgeschützte Bearbeitung von Bauteilen
aufgestellt.
Bauseits wird im Rahmen der Baustelleneinrichtung ein
Baustellen-WC sowie ein Schwarz-Weiß-Container
vorgehalten. Das Baustellenpersonal ist vom AN auf die
Sauberhaltung des WCs hinzuweisen.

1.9 Bodenverhältnisse
Ein Baugrundgutachten liegt vor und ist auf Nachfrage
einsehbar. Keine archäologische Begleitung
vorgesehen.

1.10 Hydrologische Werte
Untersuchungen liegen vor und sind auf Nachfrage
einsehbar. Der Grundwasserspiegel (ca. 30,00 ü NHN)
liegt
relativ nahe unter der Kellersohle (ca. 30,56 ü NHN).

1.11 Besondere umweltrechtliche Vorgaben
Der Parkbereich gehört zum Wasserschutzgebiet
Wildpark. Jegliche ungeschützte Lagerung von giftigen
Stoffen ist auf dem Gelände (insbesondere angebrochene
Gebinde von Bauchemikalien) strengstens
untersagt. Dies gilt in gleicher Weise auch für
Abbruchmaterialien u.ä. von denen chemische oder
mechanische Gefahren ausgehen. Dem AN obliegt daher
besondere Sorgfaltspflicht bezüglich der Reinhaltung
der Außenanlage und des Gebäudes von solchen Gefahren
während der Baumaßnahme.

1.12 Besondere Vorgaben für Entsorgung
Die Baustelle ist von den Auftragnehmern sauber und
ordentlich zu halten, Bauabfälle und
Verpackungsmaterial sind unmittelbar zu entfernen und
zu entsorgen. Die Verteilung von Bauabfällen auf der
Baustelle oder in das Parkgelände ist in jedem Fall zu
unterbinden.
Für dem Gebäude entnommene Schadstoffe gelten die in
den Leistungsbeschreibungen genannten
Entsorgungsverfahren. Entsorgungskosten gem. DIN
18299, 4.1.12 sind in die EP einzukalkulieren sofern
nicht
anderweitig beschrieben.
Abbruchmaterial wird grundsätzlich Eigentum des AN,
sofern dies nicht durch den Hinweis "und im Gebäude
einlagern" o.ä. explizit anders geregelt ist.
Entsorgungskosten sind auch hierfür in die EP
einzukalkulieren
(Besondere Leistung gem. DIN 18299, 4.2.13 wird somit
Teil der Einheitspreise!). Verpackungsmaterialien und
Reststoffe sind gem. DIN 18299, 4.1.11 durch den AN
als Nebenleistung zu entsorgen. Die vom AG oder von
anderen AN für andere Zwecke bereit gestellten
Container dürfen hierfür nicht verwendet werden.
Die fachgerechte Entsorgung ist nachzuweisen.

1.13 Schutzgebiete
Das Gebäude befindet sich in einem Schutzgebiet nach
Wasserrecht (Wasserwerk Wildpark). Es ist darauf zu
achten, keine wassergefährdenden Substanzen auf dem
Gelände zu hinterlassen oder versickern zu lassen.

1.14 Schutz von Bäumen oder Schutzzeiten
Die Bestimmungen, Normen und Richtlinien zum
Gehölzschutz nach DIN 18290 (Schutz von Bäumen,
Pflanzenbeständen und Vegetationsflächen bei
Baumaßnahmen) sind einzuhalten. Für gefährdete Bäume
wird
bauseits ein Baumschutz erstellt.
Auf die Tier- und Pflanzenbestände im Park ist
Rücksicht zu nehmen. Am Objekt befindliche Weinstöcke
und
Rankpflanzen bleiben während der Baumaßnahme erhalten
und dürfen nicht beschädigt werden.
Bei Auffinden von Brutvögeln oder anderen geschützten
Tierarten sind die Bauarbeiten im betroffenen Bereich
einzustellen und die Bauüberwachung zu informieren.
Nicht auf dem Baustellengelände befindliche Flächen
dürfen nicht befahren, betreten oder zur
Materialablagerung verwendet werden. Bei
Zuwiderhandlungen werden die Schäden auf Kosten des
Verursachers behoben.

1.15 Sicherheit und öffentlicher Verkehr
Die Sicherheit der Passanten ist durch Tätigkeiten des
AN nicht zu gefährden. Bei der Parkbefahrung ist
Schritttempo einzuhalten.

1.16 Im Bereich der Baustelle vorhandene Anlagen
Im Umfeld der Baustelle befindliche Pflanzen und
Gartenbauwerke dürfen nicht beschädigt werden.

1.17 Bekannte oder vermutete Hindernisse
Im Gebäudeumfeld befinden sich Grundleitungen und
Kanalschächte, welche bei Erdarbeiten zu
berücksichtigen sind.
Eine archäologische Baubegleitung ist nicht
erforderlich.

1.18 Kampfmittel
keine vorhanden, Luftbildauswertung liegt vor

1.19 Baustellenordnung
Die Sicherheits- und Gesundheitsschutzkoordination
wird durch den AG beauftragt, die Baustellenordnung
liegt
den Ausschreibungsunterlagen bei. Die jeweiligen
Auftragnehmer sind im Rahmen ihrer Zuständigkeit für
die
Sicherheit und den Gesundheitsschutz ihrer
Mitarbeitenden verantwortlich.
Unabhängig von der Baustellenordnung haben die auf der
Baustelle tätigen für Sauberkeit in den
Arbeitsbereichen zu sogen. Verpackungs- und Bauabfälle
sind umgehend zu beseitigen und durch den AN zu
entsorgen.

1.20 Besondere Anordnungen von Leitungen etc.
Vorhandene Grundleitungen im Gebäudebereich sind bei
Tiefbauarbeiten zu beachten, siehe Plan. Im
Gebäude vorhandene Leitungen und Kabel werden vor
Baubeginn stillgelegt und gesondert rückgebaut.

1.21 Schadstoffbelastungen Boden, Luft und Bauteile
Schadstoffe am Gebäude sind bekannt und werden vor
Maßnahmenbeginn weitestgehend rückgebaut bzw. ist
der Rückbau in gesonderten Positionen beschrieben.
Der Umgang mit im Gebäude verbleibenden Schadstoffen
(Holzschutzmittel, Bleihaltige Anstriche) ist
gewerkespezifisch gesondert beschrieben.

1.22 Vorarbeiten des AG
Die am Haus anliegenden Medien (Strom, Wasser, Gas)
werden vor Beginn der Maßnahme deaktiviert.
Ein Rückschnitt der umgebenden Vegetation wird
vorgenommen.

1.23 Arbeiten anderer Unternehmer auf der Baustelle
Es sind mehrere Baufirmen auf der Baustelle tätig, die
Arbeiten der unterschiedlichen Gewerke sind
aufeinander abzustimmen.

1.24 Bauschild / Werbeverbot
Die Anbringung von Werbung am Objekt, Gerüsten,
Bauzaun etc. durch den AN ist nicht gestattet.

1.25 Brandschutzmaßnahmen
Die Auflagen der SPSG  hier: feuergefährliche Arbeiten
 sind zu beachten. Folgende brandschutzrelevante
Maßnahmen sind während der Bauarbeiten umzusetzen,
Regelverstöße werden im Schadensfall geahndet:

- Sicherheitsregeln der Berufsgenossenschaft zum
Brandschutz auf Baustellen sind einzuhalten, einschl.
Minimierung der Brandlasten durch Entfernen brennbarer
Bauabfälle auf der gesamten Baustelle,

- das Rauchen sowie der Gebrauch offener Feuer sind
innerhalb der Gebäude sowie auf deren Dächern
untersagt. Zigarettenreste sind fachgerecht über die
firmeneigene Struktur zu entsorgen,

- Elektrische Geräte sind vor Verlassen des
Arbeitsplatzes vom Stromnetz zu trennen, dies gilt
insbesondere
für Akku-Ladestationen,
- Türen sind soweit wie möglich geschlossen zu halten,

- Baumaßnahmen zur Abschottung von Bereichen sind
vorrangig auszuführen, ggf. sind
  provisorische Schotte einzusetzen,

- Flächen, Zugänge für die Feuerwehr sind freizuhalten
(siehe Baustelleneinrichtungsplan),

- Flucht- &Rettungswege sind während der gesamten
Baumaßnahme freizuhalten

- Heißarbeiten sind grundsätzlich untersagt. Bei
alternativlosem Bedarf sind die Arbeiten 1 KW vorher
anzumelden und durch die BÜ freigeben zu lassen. Bei
Heißarbeiten sind Handfeuerlöscher vorzuhalten und
entsprechende Heißerlaubnisscheine der Bauüberwachung
vorzulegen,

- es sind die Hinweise des brandschutzverantwortlichen
Bauleiters bzw. des SiGe-Koordinators
  zu beachten,

- der Einsatz von Winkelschleifern (Flex) ist im
Gebäude nicht zulässig, Metallteile müssen per
  Abscherung oder mit langsam laufenden Sägen geteilt
oder geschnitten werden

1.26 Einmessarbeiten
Sofern nicht im LV gesondert beschrieben, sind
erforderliche Einmessarbeiten vom AN im Rahmen des
Auftrags zu erbringen.
Als Markierungsfarbe ist ausschließlich wasserlösliche
Kreide zu verwenden. Markierungen auf verbleibenden
Oberflächen sind strengstens untersagt!

1.27 Genehmigungen
Im Rahmen des Baugenehmigungsverfahrens wurden
bauordnungs-, umwelt- und wasserrechtliche
Genehmigungen für die Baumaßnahme eingeholt. Für die
eigene Baustelleneinrichtung oder die Durchführung
bestimmter Arbeiten ggf. erforderliche Genehmigungen
sind vom selbst AN einzuholen.

1.28 Zeitzeugnisse
Im Rahmen der Arbeiten freigelegte oder gefundene
Zeugnisse der Vergangenheit sind zu dokumentieren und
der Bauüberwachung anzuzeigen bzw. zu übergeben. Dies
gilt insbesondere für Schriftstücke und
Druckerzeugnisse aus der Zeit vor 1990.

2 ANGABEN ZUR AUSFÜHRUNG nach DIN 18299

2.1 Arbeitsabschnitte
Die Maßnahme soll in einem Zuge durchgeführt werden.
Die voraussichtliche Dauer der Gesamtmaßnahme
umfasst den Zeitraum 4. Quartal 2023 bis 4. Quartal
2028. Die Vertragslaufzeit des AN kann davon abweichen.
Durch das Ineinandergreifen verschiedener Gewerke
entstehende, unvermeidbare Arbeitsunterbrechungen
werden nicht gesondert vergütet.

2.2 Besondere Erschwernisse während der Ausführung
Die Konstruktionshölzer in den Dachräumen sind
teilweise Holzschutzmittelbelastet (DDT) während
Arbeiten in
diesem Bereich ist Persönliche Schutzausrüstung (PSA)
zu tragen, welche gewerkespezifisch näher
beschrieben wird.
Für die Bearbeitung von Ufermauern und Fassaden am
Wasserlauf sind Wasserhaltungsmaßnahmen
erforderlich, welche gesondert beauftragt werden.
Auf Parkbesucher ist insbesondere bei der Anfahrt zur
Baustelle Rücksicht zu nehmen, Die Parkordnung ist zu
beachten.

2.3 Vorgaben zum Arbeitsschutz
Es gelten die einschlägigen Regelwerke (hier
insbesondere ArbSchG, ArbStättV, ASR,
DGUV-Informationen
etc.). SiGe-Plan und A+S-Plan sind zu beachten, diese
liegen bei.
Im Zusammenhang mit schadstoffhaltigen Bauteilen
gelten besondere Anforderungen, diese sind im LV
beschrieben.

2.4 Art und Umfang von Leistungen zur Unfallverhütung
Der AN ist zur Einhaltung der gültigen
Unfallverhütungsvorschriften verpflichtet. Dies gilt
insbesondere für
Gefährdungsbereiche, welche durch den AN im Rahmen
seiner Aufgaben entstehen (Öffnungen mit
Absturzgefährdung sicher abzudecken etc.)

2.5 Arbeiten in kontaminierten Bereichen
Der Rückbau von Schadstoffen erfolgt größtenteils vor
Maßnahmenbeginn. Es sind Holzschutzmittel am
Dachwerk des Gärtnerhauses und in Teilbereichen der
Thermen vorhanden, daher sind bei Arbeiten in diesen
Bereichen, besonders bei Sägearbeiten etc. die
vorgeschriebenen persönlichen Schutzausrüstungen (PSA)
zu
verwenden (siehe auch Entsorgungskonzept des
Fachplaners).

2.6 Besondere Anforderungen an die
Baustelleneinrichtung Entsorgung
Die vorschriftsgemäße Zwischenlagerung und Abtransport
von ggf. kontaminierten Baustoffen (z.B. belastete
Dachabdichtungen, Dämmstoffe etc.) übernimmt der
Auftraggeber, Transportgebinde (Deckelcontainer,
Sammeltanks) werden bauseits bereitgestellt, einzelne
Sammelgebinde (BigBags, Eimer etc.) sind vom AN zu
stellen.

2.7 Besondere Anforderungen Gerüste
Der Unterbau ist eigenverantwortlich durch den AN zu
prüfen und zu bewerten. Besonderen Anforderungen
bestehen bei der Gerüststellung im Bereich der
Wasserläufe (Stellung im Wasser auf unbekanntem Grund).
Es ist vorgesehen mehrere Wetterschutzdächer
(Spannweite bis 26 m) zu errichten. Zusätzliche
Absteifungen
innerhalb des Gebäudes und abschnittweiser Aufbau
werden in gesonderten Positionen beschrieben.

2.8 Mitbenutzung fremder Gerüste, Hebezeuge etc.
Durch das Gewerk Gerüstbau wird ein Fassadengerüst
errichtet, das durch die Folgegewerke genutzt werden
kann.
Das Gerüst ist durch die tätigen Firmen unmittelbar
nach Ende von verschmutzenden Arbeiten, mindestens
jedoch täglich durch den Verursacher zu reinigen.
Bei Putz- und Malerarbeiten ist das Gerüst durch den
entsprechenden AN vor Verschmutzung zu schützen
bzw. zu reinigen. Nach Abschluss der Putzarbeiten ist
das Gerüst durch den entsprechenden AN zu ohne
gesonderte Aufforderung zu reinigen. Diese Leistung
ist in die Kalkulation der Einheitspreise
einzubeziehen und
wird nicht gesondert vergütet.
Schadensanmeldungen durch die Gerüstbaufirma gehen in
jedem Falle zu Lasten des Verursachers.
Hebezeuge sind von jedem AN für den eigenen Bedarf
vorzuhalten.

2.9 Dauer Gerüst- und Hebezeugnutzung
Das Gerüst steht in der vorgesehenen Vorhaltezeit
allen Gewerken zur Verfügung.

2.10 Verwendung Recycling-Stoffe
Verwendung von Recyclingstoffen bzw. am Objekt
gewonnenen Baustoffen (Ziegel, Steinmaterial, Hölzer)
wird
begrüßt, die Verwendbarkeit ist nachzuweisen und im
einzelnen mit der Bauüberwachung abzustimmen.

2.11 Anforderungen Recycling-Stoffe
Die Anforderungen müssen den entsprechenden
Nicht-Recycling-Stoffen entsprechen und sind mit der
Bauüberwachung abzustimmen

2.12 Besondere Anforderungen an Art, Güte und
Umweltverträglichkeit
Verwendete Baustoffe und Materialien müssen den
jeweiligen Zulassungen entsprechen.
Umweltverträglichkeit
wird vorausgesetzt.
Bei Arbeiten am Mauerwerk und Betonbauteilen ist die
Verwendung von Gipsmörtel untersagt. Sofern im LV
nicht anders beschrieben, ist Trass-Kalk-Mörtel zu
verwenden.

2.13 Eignungs- und Gütenachweise
Eignungs- und Gütenachweise sind vor Einbau sowie im
Rahmen der Dokumentation vom AN vorzulegen

2.14 Verwendung auf der Baustelle gewonnener Stoffe
siehe 2.10

2.15 Entsorgungskosten
Die Entsorgungskosten schadstofffreier Abfälle sind,
sofern sie nicht in gesonderter Position erwähnt
werden,
in die entsprechenden Positionen einzukalkulieren,
ohne dass es einer besonderen Erwähnung bedarf. Dies
gilt
insbesondere für den Abtransport und die Kosten, die
bei den zuständigen Entsorgungsunternehmen
entstehen.
DIN 18299 Ziffer 4.1.12 bleibt als Nebenleistung
hiervon unberührt. Die Menge von 1m³ zählt je
Vergabeeinheit.
Schadstoffhaltige Abfälle sind in geeigneten
Behältnissen auf der Baustelle zu lagern und werden
bauseits
entsorgt.

2.16 Bereitstellung Materialien durch den AG
Für Steinmetzarbeiten werden beim Rückbau geborgene
Natursteinelemente für die weitere Verwendung auf
der Baustelle gelagert. Teilweise werden eingelagerte
Türen und Fenster für die Wiederverwendung
herangezogen. Näheres ist den Leistungsbeschreibungen
zu entnehmen.
Darüber hinaus werden keine Materialien und Baustoffe
durch den AG bereitgestellt.

2.17 Laden, Lagern und Transport
Für die Materialanlieferung ist eine an den
öffentliche Straßenraum angrenzende Ladezone
eingerichtet.
Baumaterial ist dort auf kleinere Fahrzeuge bis 7,5 t
umzuladen und durch den Park zur Baustelle zu
transportieren. Die Befahrung der Parkwege mit
Anhängern ist nicht gestattet.
Die im Gebäude vorhanden Decken sind für eine
Verkehrslast von 2 kN/m² ausgelegt, falls
erforderlich, ist für
lagerndes Material eine entsprechende Lastverteilung
vorzusehen.
Der AG übernimmt in keinem Fall Abladen, Lagern und
Transport von Stoffen und Bauteilen. Alle
entsprechenden Leistungen werden als Nebenleistungen
im Sinne der DIN 18299 betrachtet. Die örtliche
Bauüberwachung nimmt keine Lieferungen an.

2.18 Leistungen für andere Unternehmen
Leistungen für andere Unternehmen sind nicht
vorgesehen.

2.19 Einstellen von Anlagenteilen
Mitwirken beim Einstellen von Anlagenteilen ist nur
für die haustechnischen Gewerke Teil der Leistung.

2.20 Benutzung von Teilen der Leistung vor der Abnahme
Teilabnahmen sind nicht vorgesehen. Sollten
Teilabnahmen erforderlich werden, ist dies mit der
Bauüberwachung und dem AG abzustimmen

2.21 Wartung während der Verjährungsfrist
Wartungsleistungen sind bei Erfordernis als gesonderte
Position im LV beschrieben.

2.22 Abrechnung, Aufmaße
a) Rechnungsform
- Rechnungsadressat ist die Auftraggeberin.
- Die Originalrechnung ist direkt an die SPSG zu
senden, bzw. online an rechnung@spsg.de. Die
Zahlungsfrist
gilt ab dem Datum des Rechnungseingang bei der SPSG.
- 1 x Original ist an die Bauüberwachung zur Prüfung
in Papierform zu senden.
- Rechnungen sind kumulativ als Abschlagsrechnungen zu
erstellen und müssen im Aufbau der Nummerierung
des LV entsprechen. Abweichend gegliederte Rechnungen
werden als nicht prüffähig zurückgewiesen.
b) Aufmaßform
Die Abrechnung erfolgt aufgrund vom AN zu erstellender
Aufmaße. Die Abrechnung nach Zeichnung des
Planungsbüros ist mit Zustimmung der Bauüberwachung
möglich.
Bei der Abrechnung der Leistung ist insbesondere auf
die Nachvollziehbarkeit des Aufmaßergebnisses zu
achten.
Berechnungen von Einzelmengen sind mathematisch
korrekt darzustellen und als Gesamtmenge der
Einzelleistung zu addieren.
Die Abrechnung erfolgt ausschließlich nach steigendem
Aufmaß. Allen Rechnungen ist das komplette Aufmaß
der bis zum Rechnungsstand erbrachten Leistungen, ggf.
ergänzt um erläuternde Zeichnungen oder Skizzen,
beizufügen. Nicht nachvollziehbare Aufmaße können
nicht anerkannt werden.

2.23 Umlagen / Nutzungskonditionen
Von der Bruttoabrechnungssumme der Abschlags- und
Schlussrechnung werden grundsätzlich einbehalten:
- 0,3 % für den Verbrauch von Baustrom,
- 0,3 % für den Verbrauch von Bauwasser,
- 0,15 % für die Baustellen-Toiletten.

2.24 Hinweis zum LV
Innerhalb der Leistungsbeschreibung sind ggf.
Abbildungen (fotografische Aufnahmen und Auszüge aus
Bauzeichnungen) enthalten. Sollten diese nicht
dargestellt werden, ist die Leistungsbeschreibung im
PDF-Format (Blankett) der Kalkulation hinzuzuziehen.

2.25 Schlitz-, Stemm- und Bohrarbeiten
Eingriffe in die bestehende Bausubstanz sind
grundsätzlich auf das notwendige Mindestmaß zu
reduzieren und
im Einzelfall von der Bauüberwachung und dem
Auftraggeber freizugeben.

3 ANGABEN ZU BAUDURCHFÜHRUNG & DOKUMENTATION

3.1 Bauwesenversicherung
Der AG schließt keine Bauwesenversicherung ab.

3.2 Planunterlagen
Mit der Ausschreibung zur Verfügung gestellte
Planunterlagen werden Vertragsbestandteil und gelten
als
Grundlage der Ausführung. Änderungen der
Planunterlagen im Bauverlauf sind ausdrücklich
vorbehalten.
Ausführungszeichnungen werden digital übergeben und
liegen im Baubüro auf der Baustelle maßstäblich
ausgedruckt in der jeweils gültigen Fassung vor. Die
Art der Ausführung ist mit dem Architekten abzustimmen.
Alle in die Ausführungszeichnung eingeschriebenen Maße
sind vor Beginn der Fertigung zu prüfen.
Widersprüche zwischen Leistungsbeschreibung und
Planzeichnungen sind der Bauüberwachung anzuzeigen
und im einzelnen abzustimmen.

3.3 Bauzeitenplan / Terminplan
Ein Bauzeitenplan wird mit Baubeginn übergeben. In
Baubesprechungen vereinbarte Termine und Einzelfristen
werden als vertragsrelevant gewertet.

3.4 Muster und Bemusterungen
Für sichtbar verbleibende Bauteile ist in der Regel
eine Bemusterung vorzunehmen, weiteres ist in
gesonderten
LV-Positionen geregelt.

3.5 Bauprodukte / Prüfzeugnisse / Technische
Merkblätter
Für die verwendeten Bauprodukte sind die
bauaufsichtlichen Zulassungen und technischen
Merkblätter im
Rahmen der Dokumentation vom AN zur Verfügung zu
stellen. Dies gilt insbesondere für
brandschutzrelevante
Bauteile und Produkte.

3.6 Bauleiter AN / Baustellenbesetzung
Vom Auftragnehmer ist ein deutschsprachiger Bauleiter
zu benennen. Die Baustelle ist durchgehend mit
Personal besetzt zu halten sofern keine
fremdverschuldete Baubehinderung vorliegt.

3.7 Bautagesberichte
Bautagesberichte sind vom AN zu führen und monatlich
der Bauüberwachung vorzulegen.

3.8 Baubesprechungen
Baubesprechungstermine erfolgen in wöchentlichem
Rhythmus an einem noch festzulegenden Termin. Für den
AN gilt grundsätzlich die Teilnahmepflicht, die
Abwesenheit ist nur in Abstimmung mit der
Bauüberwachung
statthaft. Diese Leistung ist in die Einheitspreise
einzukalkulieren und wird nicht gesondert vergütet. Ein
Besprechungsraum wird auf der Baustelle zur Verfügung
gestellt.

3.9 Abnahmen durch Behörden
Der AN hat behördlichen oder prüfsachverständlichen
Abnahmen beizuwohnen sofern dies im Rahmen der
Abnahme erforderlich ist.

3.10 Dokumentationsunterlagen
Die mit Abnahme der Bauleistung vom AN zu übergebenden
Dokumentationsunterlagen umfassen, sofern
nicht näher im LV spezifiziert:
- bauaufsichtliche Zulassungen und technische
Merkblätter verwendeter Produkte
- Messprotokolle
- Lieferscheine
- Prüfbescheinigungen
- Installationsschemata
- Werkplanungen / Werkstattzeichnungen
- Materialangaben verwendeter Produkte
- Pflegeanleitungen
- Bestellnummern
- Produktdatenblätter
Die Übergabe erfolgt digital 3 KW vor Schlussabnahmen
zur Prüfung auf Vollständigkeit sowie 1-fach in
Papierform.

*Hinweis*
Die römischen Bäder sind ein Baudenkmal, bei den
auszuführenden Arbeiten ist darauf Rücksicht zu nehmen.
Nicht nur die zu bearbeitende Substanz muss schonend
behandelt werden, auch angrenzende Bauteile dürfen
nicht beschädigt werden, besonders Bekleidungen
(Putze, Paneele etc.) und Oberflächen (Anstriche,
Lackierungen etc.).

Die Estricharbeiten umfassen unter anderem:

- Schwimmende Estriche (CT) bis 70mm (ca. 65 m²)
- Schwimmende Estriche (CA) bis 70mm (ca. 185 m²)
- gebundene Schüttungen in Installationsebenen unter
Estrichen bis 25 cm (250 m²)
- Schachtabdeckungen

Bauvorbereitung
Dem Auftragnehmer und jedem seiner Mitarbeiter muss
bewusst sein, dass die Arbeiten in
denkmalgeschütztem Umfeld und Parkanlagen mit
Besucherverkehr auszuführen sind. Der Arbeitsbereich
ist in
einem ordentlichen Zustand zu halten, zu reinigen und
aufzuräumen. Dementsprechend sind die
Arbeitstechnologien auf die Besonderheiten abzustimmen
und eventuelle Mehraufwendungen in die
Preise einzukalkulieren. Die Lage im Park gebietet
zugleich ein entsprechendes Verhalten während der
Arbeiten. So ist z.B. das Spielen von  Radios und
anderen akustischen Wiedergabegeräten zu unterlassen.
In den Gebäuden und auf deren Dächern besteht
absolutes Rauchverbot.
Der Bieter hat sich rechtzeitig Klarheit über die
geplanten Maßnahmen zu verschaffen. Dazu besteht die
Möglichkeit nach Vereinbarung das Objekt zu
besichtigen.
Die zu behandelnden Bauteile sowie alle
Architekturoberflächen, Grünanlagen und Wege sind gegen
jedwede Beeinträchtigungen zu schützen.
Als Markierungsfarbe ist ausschließlich wasserlösliche
Kreide zu verwenden. Markierungen auf verbleibenden
Oberflächen sind strengstens untersagt!

Baudurchführung
Die durchzuführenden Maßnahmen sind mit der
Bauüberwachung abzustimmen, Veränderungen auf Grund
neuer Situationen rechtzeitig anzumelden und die
Zustimmung einzuholen. Baubesprechungen
sind Nebenleistungen und werden nicht gesondert
vergütet.
Absprachen der Auftragnehmer untereinander sind nur
nach Zustimmung durch die Bauüberwachung / den
Architekten zulässig.
Ausführungszeichnungen werden digital übergeben und
liegen im Baubüro auf der Baustelle maßstäblich
ausgedruckt in der jeweils gültigen Fassung vor. Die
Art der Ausführung ist mit dem Architekten abzustimmen.
Alle in die Ausführungszeichnung eingeschriebenen Maße
sind vor Beginn der Fertigung zu prüfen.
Die Bauteilfertigung hat nach örtlichem Aufmaß zu
erfolgen. Da alle Arbeiten nach Aufmaß abgerechnet
werden, hat der Auftragnehmer seine Aufmaßlisten
rechtzeitig vor dem Verdecken abzurechnender Bauteile
einzureichen. Abgerechnet wird ausschließlich die
fertig verbaute Menge.
In die Einheitspreise einzurechnen sind die Kosten für:
- fachgerechte Lagerung, Transport und Entsorgung
anfallender Bauabfälle, sofern diese nicht zu
Gefahrstoffen zählen
- für den Abbau und Transport der benötigten
Materialien, Geräte, Arbeits-
und Schutzmittel. Hierunter fällt auch Hebetechnik,
Anschlagmittel und ggf.
Bodenschutz. Die Absperrung des Arbeitsplatzes am
Objekt obliegt dem AN.
- sämtliche Einmess- und Nivellierarbeiten für die
eigene Leistung
- erforderliche Schutzmaßnahmen gegen
Witterungseinflüsse üblicher Art soweit sie zur
  termingerechten Ausführung notwendig sind. (z.B.
Schutz vor Regen mittels Planen)
- sämtliche Befestigungsmittel wie Haften, Schrauben,
Dübel Falzbleche etc., wenn sie nicht
  gesondert ausgewiesen sind.
- Die Zuschnitte, Ausklinkungen und Anpassungen an
durchgehende und angrenzende Bauteile
  (z.B. Wände, Stiele und Streben, Stahlbauteile) und
Überzüge werden nicht gesondert
vergütet.
- Alle Leistungen umfassen auch die Lieferung der
dazugehörenden Stoffe und Bauteile
  einschließlich Abladen und Lagern auf der Baustelle,
wenn in der Leistungsbeschreibung
  nichts anderes beschrieben ist.
- Sofern in Einzelpositionen nicht anders beschrieben,
sind emissionsarme Produkte,
  vorzugsweise mit dem Umweltzeichen "Blauer Engel" zu
verwenden.

Bautagesberichte/Dokumentation

Der Auftragnehmer hat täglich ein Bautagebuch zu
führen und es am ersten Wochentag für die vergangene
Woche vorzulegen sowie eine Durchschrift dem
Auftraggeber / der Bauüberwachung zu übergeben.

Gegenstand der Bautagesberichte sind: Datum,
Vorarbeiter, Arbeitskräfte (Anzahl), Maschineneinsatz,
Witterung, Arbeitsumfang, Stand und Fortschritt der
Bauarbeiten, besondere Ereignisse, Kontrollen,
Entsorgungsleistungen.

Vereinbarungen vor Ort zwischen Auftraggeber und
Auftragnehmer sind im Bautagebuch festzuhalten.

Ein vom Auftraggeber und -nehmer unterschriebenes
Bautagebuch ersetzt nicht die Leistungsfeststellung.

Entsorgung

Die Entsorgung der ausgebauten Materialien ist in der
Leistung enthalten sofern nicht anders ausgewiesen.

Schadstoffhaltige Bauaubfälle werden bauseits
entsorgt. Der Auftragnehmer hat den gesicherten
Transport in geeigneten vom AN gelieferten Behältern
zu bauseits gestellten Abfallcontainern zu erbringen.

Die vorgesehenen Stellplätze für Schuttcontainer
befinden sich unmittelbar am Gebäude, der Transportweg
beträgt ca. 50 m.

Für die Stellung der Baueinrichtung ist zu beachten,
dass kein Anschluss zur Abwassersammelleitung
bereitgestellt werden kann. Anfallende Abwässer sind
zu sammeln und zu entsorgen.

*Hinweis*
Der Ausschreibung liegen folgende Unterlagen und Pläne
als Vorabzug bei

Zeichnungen

Grundrisse:  Gesamtanlage EG 1:100
  Gesamtanlage OG 1:100
  Gesamtanlage DG 1:100
  Gesamtanlage Dach 1:100

Schnitte:  Gesamtanlage AA_CC 1:100
  Gesamtanlage EE_FF 1:100
  Gesamtanlage GG_HH 1:100
  Gesamtanlage II_JJ 1:100

Ansichten:  Gesamtanlage Nord & Süd 1:100
  Gesamtanlage Ost & West 1:100

DETAILS

Pavillon:
PA301 Bodenaufbau Pavillon
PA001 Leitungsschacht Pavillon

Therme:
TH301a Bodenaufbau Therme Marmor
TH301b Bodenaufbau Therme Sandstein
TH302 Bodenaufbau Remise
TH303 RLT Schacht Remise / Billard
TH304 TGA Schacht Remise
TH307 HA Schächte Kassenraum
TH504 Innentür Flur Remise

Gehilfenhaus.
GE301 Bodenaufbau Gehilfenhaus (Schachtdeckel)

Sonstige Anlagen

a01 Angaben zur Baustelle
a02 Baustelleneinrichtungsplan
a03 Zufahrtsplan
Fotodokumentation

*Hinweis*
Der Auftragnehmer muss damit kalkulieren, dass dem
Baufortschritt entsprechend die nachfolgend
beschriebene Leistung in einzelnen Teilleistungen zu
erbringen ist. Es besteht kein Anspruch auf Erstattung
evtl. entstehender zusätzlicher Anfahrtswege.

Stand Bauzeitenplan vom 23.2.2026

Pavillon
Verfüllung Installationsebenen Pavillon  8 / 2026
CA-Estrich Pavillon  10-12 / 2026

Thermen
Verfüllung Installationsebenen Therme  10 / 2026
CA-Estrich Therme  12 / 2026 - 2/ 2027

Remise / Kasse
Verfüllung Installationsebenen Remise  3-4 / 2027
CT-Estrich Remise  4-6 / 2027

### Titel 24 Estricharbeiten

#### Titel 24.1 Baustelleneinrichtung

**24.1.1 Baustelleneinrichtung**
Baustelleneinrichtung für den eigenen Bedarf für die
Durchführung sämtlicher Leistungen, welche in den
Folgepositionen beschrieben werden. Inklusive
Vorhaltung für
den eigenen Leistungszeitraum.

Hinweis Abrechnung einmalig für das gesamte Bauvorhaben
Unterbrechung Arbeitsschritte in separater Position.

Folgende Leistungen sind mindestens einzukalkulieren
(kein
Anspruch auf Vollständigkeit):

-Baustellenbeleuchtung für den eigenen Bedarf
-Maschinen, Geräte, Werkzeuge
-Leitern und Bockrüstung o.ä. für hinreichend
erreichbare
Arbeitsbereiche (bis 4,00 m)
-Einrichtungen für den Materialtransport für den
eigenen Leistungsumfang (z.B. Schrägaufzug, Kleinkran,
Seilwinde etc., Aufstellflächen hierfür sind mit der
Bauleitung
abzustimmen)
-Persönliche Schutzausrüstung für eigene Bedienstete

Aufstellmöglichkeiten für Lager- und
Aufenthaltscontainer sind
auf dem Grundstück gegeben (Untergrund Schotter). Es
stehen
nicht überdachte Lagerflächen zur Verfügung.

Folgende Leistungen der Baustelleneinrichtung werden
bauseits gestellt und sind daher NICHT in den
Pauschalpreis einzurechnen:

- Freimachen des Baugeländes
- Baustraßen, Bauwege
- Bau-WC
- Baustrom, Bauwasser
- Mannschaftscontainer 1 Stk.
- Schwarz-Weiß-Container
- Besprechungscontainer
- Gerüste inkl. Fangrüstungen außerhalb und innerhalb
von
Gebäuden einschl. Geländer, ausgenommen sind über
Leitern
hinreichend erreichbare Arbeitsbereiche

Bei Stellung von firmeneigenen Personalcontainern mit
Stromanschluss ist der Strombedarf zuvor mit der
Bauüberwachung abzustimmen.
Menge: 1,000 psch

**24.1.2 Arbeitsabschnitte**
Die Estrichflächen werden in den einzelnen
Gebäudeteilen
separat ausgeführt. Zwischen Verfüllung der
Installationsebenen und Ausführung der Estrichbeläge
sowie
beim Wechsel in andere Gebäudeteile wird es zu
Unterbrechungen der Arbeit kommen.

Aufteilung der Gesamtleistung in Arbeitsschritte
einschließlich
erneute Einrichtung der BE und Anfahrten.
Abrechnung ab Leistungsunterbrechungen  > 2 Wochen
Menge: 3,000 St

#### Titel 24.2 Vorleistung Schüttung / Dämmung

*Hinweis*
Es ist einzukalkulieren, dass nachfolgende
Arbeitsschritte
unterbrochen werden müssen durch Vorleistungen anderer
Gewerke.

1. Einbau Lüftung und Elektroleitungen (HLS/ ELT)
2. Schließen der Hohlräume mit Schüttung (Estrich)
3. Einbau der Fußbodenheizung und Dämmung (HLS)
4. Einbau der Estriche (Estrich)

Zur Abrechnung nach Häusern bzw Bauabschnitten wurde
die
Position Blähtonschüttung für die verschiedenen
Bereiche
getrennt ausgeschrieben.

**24.2.1 PA Blähtonschüttung gebunden, Installationsebene**
Lieferung und Einbau einer zementgebundenen
Blähtonschüttung, belastbar, fugenlos, ohne
Randstreifen,
waagerecht abgezogen als tragfähiger Untergrund für
nachfolgende Estricharbeiten. Als Verfüllung der
Installationsebene oder Verfüllung von
Leitungsschlitzen in
Bestandsböden.

Schüttung lagenweise einbringen und hohlraumfrei auch
unterhalb der Installationen verteilen. Untergrund ist
ein
bauseitiger Untergrund (Schutzschicht Magerbeton).
Trocknungszeiten für Lagen gem. Herstellervorgaben sind
einzuhalten, die Mehrkosten für die Ausführung in
mehreren
Arbeitsschritten/ Lagen sind einzukalkulieren.
Installationen wurden übermessen, Abrechnung in m3
Sackware Verbrauch.

Im Bereich der Haustechnikleitungen muss die Schüttung
handfeucht eingebracht werden. Es muss hier
sichergestellt
werden, dass die Masse nicht in die
Haustechnikleitungen
einfließt.

Material:  Blähton 4/8 mm, zementgebunden
Betonrohdichte: trocken ca 500kg/m3
Wärmeleitfähigkeit: 0,13 W/(mK)
Druckfestigkeit: nach 28T ca 1,5 N/mm2
Brandklasse: A1

Richtfabrikat:  Liapor Thermobeton, Liapor 4/8
  oder gleichwertig

angebotenes Produkt: '....................'

Bereich:  PA Pavillon mit FB Heizung
  Detail PA301
Bodenaufbau
Höhe:  H= ca 18cm
Fläche:  A= ca 60m2

Leitungen im Wesentlichen (in Menge übermessen)
HLS:  300/100mm ca 17lfm
ELT:  M32 Schutzrohr ca 60lfm
  250/50mm ca 5lfm
Menge: 11,000 m³

**24.2.2 TH Ausstellung, Blähtonschüttung gebunden, Installationsebene**
Geb. Schüttung wie zuvor beschrieben, jedoch als
Verfüllung
der Installationsebene Thermen, Ausstellung:

Bereich:  TH Therme mit FB Heizung
  Billard, Atrium, Vorhalle
  Detail TH301
Bodenaufbau
Atrium / Vorhalle: Höhe  H= ca 17cm
Billard:  Höhe H = ca 20cm
Fläche:  A= ca 112m2

Leitungen im Wesentlichen (in Menge übermessen)
HLS:  DN 100 ca 37lfm
  DN 150 ca 5lfm
  300x100mm ca 25lfm
  250x100  ca 15lfm
ELT:  250x50mm ca 20lfm
Menge: 21,000 m³

**24.2.3 TH Kasse & Empfang, Blähtonschüttung gebunden, Installationsebene**
Geb. Schüttung wie zuvor beschrieben, jedoch als
Verfüllung
der Installationsebene Thermen, Kasse & Empfang

Bereich:  TH Therme ohne FB Heizung
  Kasse, Empfang
  Detail TH301
Bodenaufbau
  Detail TH307 Schächte
Höhe  H= ca 21cm
Fläche:  A= ca 13m2
zzgl Leitungskanal Kasse
Höhe:  H = ca 33cm
Fläche:  A = ca 2m2

Leitungen im Wesentlichen (in Menge übermessen)
ELT:  DN 200 ca 5lfm
HLS:  DN 150 ca 2lfm
Menge: 4,000 m³

**24.2.4 RE Technik & Catering, Blähtonschüttung gebunden, Installationsebene**
Geb. Schüttung wie zuvor beschrieben, jedoch als
Verfüllung
der Installationsebene Thermen, Remise Technik &
Catering

Bereich:  TH Remise ohne FB Heizung
  Technik & Catering
  Detail TH302
Bodenaufbau Remise
Höhe  H= ca 22cm
Fläche:  A= ca 19m2

Leitungen im Wesentlichen (in Menge übermessen)
ELT:  250x 50mm ca 5lfm
HLS:  500x 30mm ca 5lfm
Menge: 5,000 m³

**24.2.5 RE Flur & Wcs, Blähtonschüttung gebunden, Installationsebene**
Geb. Schüttung wie zuvor beschrieben, jedoch als
Verfüllung
der Installationsebene Thermen, Remise Flur, WC, WC bar

Bereich:  TH Remise mit FB Heizung
  Flur, WC, WC bar
  Detail TH302
Bodenaufbau Remise
Höhe  H= ca 19cm
Fläche:  A= ca 22m2

Leitungen im Wesentlichen (in Menge übermessen)
ELT:  250x 50mm ca 12lfm
Menge: 5,000 m³

**24.2.6 GE Werkstatt, Blähtonschüttung gebunden, Installationsebene ELT**
Geb. Schüttung wie zuvor beschrieben, jedoch als
Verfüllung
eines Leitungskanals.

Material:  Blähton 4/8 mm,ungebunden

Bereich:  GE Werkstatt
  Leitungskanal ELT
Schacht:  BxTxH ca 3,6 x 1m x 0,18m
Volumen:  ca 0,65m3 (Technik übermessen)
Menge: 0,700 m³

*Hinweis*
Schächte mit ungebundener Schüttung verfüllen:
Bereiche ab Einbauhöhen > 30cm

**24.2.7 PA Blähtonschüttung, trocken, Schacht PA HLS**
Lieferung und Einbau einer losen, trockenen
Blähtonschüttung,
belastbar, fugenlos, ohne Randstreifen, waagerecht
abgezogen
als tragfähiger Untergrund für nachfolgende
Estricharbeiten. Als
Verfüllung von Schächten H>30cm.

Schüttung lagenweise einbringen und hohlraumfrei auch
unterhalb der Installationen verteilen.
Die Lagen sind zu verdichten um ein Absinken der
Schachtverfüllung zu vermeiden.
Installationen wurden übermessen, Abrechnung in m3
Sackware Verbrauch.

Material:  Blähton 4/8 mm,ungebunden
  Verfüllung eines
Bodenschachts.

Bereich:  PA HLS Schacht, Detail PA001
Schacht:  BxTxH ca 1,80m x 1,0m x 1,25m
Volumen:  ca 2,25m3 (Lüftung übermessen)

Richtfabrikat:  Liapor Trockenschüttung, Liapor 4/8
  oder gleichwertig

angebotenes Produkt: '....................'
Menge: 2,500 m³

**24.2.8 TH Billard Blähtonschüttung, trocken, Schacht ELT & HLS**
Lose Schüttung wie zuvor beschrieben, als Verfüllung
eines
Bodenschachts.

Material:  Blähton 4/8 mm,ungebunden

Bereich:  TH Billardzimmer
  Schacht am Übergang zu
Remise
  Detail TH303
Schacht:  BxTxH ca 5,4 x 0,9m x 0,30m
  zzgl Vertiefung 2,1m x
0,9m x 0,61cm
Volumen:  ca 2,623 (Technik übermessen)
Menge: 2,700 m³

**24.2.9 TH Kasse Blähtonschüttung, trocken, Schacht HLS**
Lose Schüttung wie zuvor beschrieben, als Verfüllung
eines
Bodenschachts.

Material:  Blähton 4/8 mm,ungebunden

Bereich:  TH Kasse
  Schacht HLS,
Überleitung GÄ
  Detail TH307
Schacht:  BxTxH ca 80 x 170 x 140cm
Volumen:  ca 2,8m3 (Lüftung übermessen)
Menge: 3,000 m³

**24.2.10 RE Technik Blähtonschüttung, trocken, Schacht ELT**
Lose Schüttung wie zuvor beschrieben, als Verfüllung
eines
Bodenschachts.

Material:  Blähton 4/8 mm,ungebunden

Bereich:  TH Remise Technik
  Schacht ELT am
Übergang GE
Schacht:  BxTxH ca 2,8m x 1m x 0,35m
Volumen:  ca 1,0m3 (Technik übermessen)
Menge: 1,000 m³

**24.2.11 Einpassen Bodendose**
Einpassen von bauseitigen Bodendosen (ELT) mit Auslass
im
Oberbelag.

Bereich Schüttung:
Unterflurdose auf Rohfußboden  ca
50x50x8cm
darüber liegt eine nivelierbarer Kanal, je nach Höhe
des
Bodenaufbaus mit Abschluss der Kassette auf OK Estrich:
Bodendose Kassette:  ca 25x25cm
Höhe nivelierbar:  bis 320mm

Die Übergänge Bodenkanal an Unterflurdose, sowie
Übergang
Unterflurdose nivelierbare Kassette Bodendose sind mit
Klebebändern dicht abzukleben.

Bereich:  Installationsebene Therme, Remise, Pavillon
Menge: 13,000 St

**24.2.12 Abdichten Bodendose**
Die Bodendosen mit Auslass  im CA Estrich
(Fliesestrich) ist
zusätzlich durch Abstellen mit Kunsstoffwinkeln und
dicht-klebenden Randdämmstreifen auf der
Heiztackerplatte
gegen Einlaufen des Estrichs in die Haustechnische
Konstruktion zu sichern.

Bereich:  Therme, Pavillon
Menge: 5,000 St

**24.2.13 Einpassen & Abdichten Lüftungsauslass**
Einpassung von Lüftungsauslässen (HLS)  mit Auslass im
Oberbelag, direkt am Wandanschluss Boden verortet, in
Wandnischen oder über ganze Wandlänge.

Breite ca 35mm

Der Lüftungsschlitz liegt im Bereich des CA-Estrich
(Fließestrich). Die Öffnung ist durch Abstellen mit
Kunsstoffwinkeln und dicht-klebenden Randdämmstreifen
gegen Einlaufen des Estrichs in die Haustechnische
Konstruktion zu sichern.

Bereich:  Pavillon, Siehe Detail PA 301
  Therme, Siehe Detail TH 301
Menge: 24,000 lfdm

**24.2.14 Randdämmstreifen**
Lieferung und Einbau eines Randdämmstreifens zur
Trennung
der aufgehenden Bauteile von der Estrichfläche.
Rückschnitt des Überstandes erfolgt bauseits.

Höhe:  200 mm
Dicke:  8 mm
Menge: 220,000 lfdm

**24.2.15 Randdämmstreifen, Rohrdurchdringungen**
Randdämmstreifen wie vor, jedoch an Estrich
durchdringenden
ungedämmten Rohren bis DN200.
Menge: 10,000 St

**24.2.16 Abstellwinkel Estrich, Schaumstoff**
Abstellwinkel für Estrich in Estrichhöhe liefern und
einbauen.
Am Übergang zu Bodenschächten, Türabschlüssen,
Trennfugen an Türen, je nach Erfordernis.
Hier : Schaumstoffwinkel an nicht sichtbaren,
überbauten
Abschlüssen.
OK Winkel entspricht OK Estrich.
Inklusive Zuschnitte und Eckausbildungen.
Montage auf Tackerplatte Heizestrich oder auf
gebundener
Blähtonschüttung.

Material: Schaumstoff
L-profil:  ca 40x80 mm

Bereich:  TH an Türen Catering, Flur, Kasse
  TH Technik, HLS Schacht
Menge: 16,000 lfdm

**24.2.17 Untergrund reinigen, grobe Verschmutzung**
Untergrund von groben Verschmutzungen wie Resten von
Mörtel, Bauschutt, Staub etc. trocken reinigen
(absaugen) und
angefallenen Schmutz beseitigen, soweit es eine
besondere
Leistung ist. Einschließlich Entsorgung des anfallenden
Materials.

Ausführungsort: alle Estrichflächen
Menge: 250,000 m²

**24.2.18 Ausgleichsschicht bis 20 mm**
Nivellier-Verbundestrich als selbstverlaufender
Spezialzementestrich auf gereinigte Oberfläche, als
Ausgleich
von Unebenheiten auf dem Betonboden, einschl.
Grundierung
des Untergrundes.

Schichthöhe: 5 bis 20 mm

Ausführungsort: nach Erfordernis
Menge: 10,000 m²

**24.2.19 Ausgleichsschicht bis 40 mm**
Nivellier-Verbundestrich wie zuvor beschrieben, jedoch

Schichthöhe: bis 40 mm

Ausführungsort: GÄ EG Garderobe & WC
Menge: 9,000 m²

**24.2.20 Trennlage PE**
Trennlage PE liefern und einbauen. Eine Lage
Kunststofffolie,
15 cm überlappt und seitlich entsprechend der
Estrichdicke
hochgeschlagen, als Schutz- oder Trennlage zwischen
Schüttung und Estrich oder zwischen  Betondielen und
Estrich

Material:  PE-Folie 0,2 mm

Bereich:  Estrich ohne FB Heizung
 TH Technik, Catering, Empfang, Kasse
 Schüttung auf Betondielen
 TH Remise Schächte mit Betondielen
Menge: 70,000 m²

#### Titel 24.3 Calciumsulfatestrich PA, TH

*Hinweis*
Im Bereich Pavillon und Therme wurde ein
Calciumsulfatestrich
als Heizestrich ausgewählt um ohne trennende
Bewegungsfugen die Räume wieder mit den historischen
Bodenbelägen belegen zu können.
Die Bewegungsfuge und Trennung erfolgt an den Türen.

Bodenaufbauten:
In den Thermen werden über dem Estrich historische
Natursteinfliesen im Mörtelbett verlegt.
Im Pavillon wird der Estrich als Sichtestrich
hergestellt, grundiert
und mit einem Beton-Öl versehen.

Bereich:
PA mit FB Heizung:  Pavillon
TH mit FB Heizung:  Atrium, Billard, Vorhalle

**24.3.1 Calciumsulfatestrich, CA - C35 - F7- S65- H45**
liefern und einbringen eines Calciumsulfatestrich,
konventionell,
nach DIN 18560, CA-C35-F7- S65- H45,
als Heizestrich Bauart A mit Rohren innerhalb des
Estrichs.
Festigkeitsklasse F7, Verkehrslast 5 kN/m², Einzellast
4 kN,
Estrichnenndicke 65 mm,
Heizrohrüberdeckung min 45mm
Oberfläche von Hand oder maschinell geglättet,
Oberflächenschliff in ges. Position,
fugenlose Ausführung mit Kantenlängen über 8,00 m
Verlegung schwimmend auf bauseitige Noppenplatte mit
Trittschalldämmung EPS 30-2mm (Gewerk Heizung)

Bereich:  Pavillon ca 8,5m x 7m
  Thermen Billard 7,5 x 6m
  Thermen Atrium 7,2 x 6m
  Thermen Vorhalle 7,4 x
3,8m
Menge: 182,000 m²

**24.3.2 Zulage: Sichtestrich Pavillon**
Zulage zum Calciumsulfatestrich, für die Ausführung als
Sichtestrich, inklusive schleifen der Oberfläche bis
zur
Sichtqualität, min 2 Arbeitsgänge.
Fläche fertig vorgerichtet für Bodensiegel (Beton-Öl).

Estrichart:  Calciumsulfat-Heizestrich
Estrichstärke:  65 mm Fertigmaß
Bereich:  Pavillon
Menge: 65,000 m²

**24.3.3 Zulage: Sichtestrich Pavillon, Pigmentierung**
Zulage zum Calciumsulfatestrich, für den Zuschlag von
Pigmenten, Bemusterung erforderlich.

Estrichart:  Calciumsulfat-Heizestrich
Estrichstärke:  65 mm Fertigmaß
Farbe:  hellgrau nach
Bemusterung
Bereich:  Pavillon
Menge: 65,000 m²

**24.3.4 Musterfläche Sichtestrich, PA**
Herstellung einer Musterfläche des Sichtestrichs
einschl.
Pigmentierung, Schliff und Versiegelung.
Abmessungen: 1x1 m
Menge: 3,000 St

**24.3.5 Zulage: Trocknungsbeschleuniger**
Zusatzmittel für Reduzierung der Trocknungsdauer des
Estrichs, nach Aufforderung durch die Bauleitung.

Estrichart:  Calciumsulfatestrich
Estrichstärke:  65 mm
Produkt:  Mebofix pro oder
vergleichbar
Menge: 182,000 m²

**24.3.6 Zulage: Mehr- und Minderstärken, 5mm**
Zulage als Mehr- bzw. Minderpreis für eventuelle Mehr-
bzw.
Minderstärken ab 5mm, für zuvor beschriebenen
Calciumsulfatestrich

Mehr- / Minderstärke:  5mm
Menge: 186,000 m²

**24.3.7 Bewegungsfuge**
Bewegungsfuge im Heizestrich ausbilden und mit
Streifen aus
Schaumkunststoff füllen, beständig gegen Öle und Fette.
Fugenunterfüllung und Fugenvorbehandlung gemäß
Vorschrift
des Füllstoffherstellers.

Fugengröße:  bis 10/70
mm
Länge:  ca 100cm (Tür)
Ausführungsort:  Übergänge Räume /
Türen Therme
Menge: 5,000 lfdm

**24.3.8 CA Estrich schleifen, TH**
Calciumsulfatestrich für nachfolgenden Oberbelag aus
Natursteinen in Mörtelbett vorbereiten.
Haftungshemmende
Sinterschichten anschleifen, geschliffene Fläche
absaugen.
Ausführung nach Aufforderung durch die Bauleitung.

Bereich:  Therme Billard, Atrium, Vorhalle
Menge: 122,000 m²

**24.3.9 Abstellwinkel Estrich, Stahl, sichtbar PA**
Abstellwinkel für Estrich in Estrichhöhe liefern und
einbauen.
Am Übergang zu Bodenschächten, Türabschlüssen,
Trennfugen an Türen, Abschlüssen zu Lüftungsschlitzen.
Hier : Stahlwinkel im Sichtbaren Bereich
OK Winkel enspricht OK- FFB Sichtestrich (Pavillon)
Bereich Lüftung ca 7lfm
Montage auf Lüftungsprofil, geklebt, inklusive aller
erforderlichen Befestigungsmittel.
Bereich ausser Lüftung ca 8lfm
Montage auf Noppenplatte Heizestrich, geklebt,
inklusive aller
erforderlichen Befestigungsmittel.

Material: Stahl verzinkt, 3mm
L-profil:  ca 65 x 65 mm

Bereich:  PA Pavillon Abschluss Lüftung,
  Abschluss Heizkreisverteiler,
Abschluss Türen
Menge: 16,000 lfdm

**24.3.10 Anarbeiten Lüftungsauslass Sichtestrich, PA**
Einpassen von bauseitigen Lüftungsschlitzen mit
Auslass im
Sichtestrich CA.
Randeinfassung Lüftungskörper durch Abstellwinkel
Estrich
(siehe Vorposition) Anarbeiten des Sichtestrichs an
Abstellwinkel.
Liefern und einbauen von Passstücken aus Styrodur als
provisorischer Verschluss des Lüftungsschlitzes.
Gitterrostauslass liegt im Sichtestrich.

Lüftungsöffnung: ca H= 30mm, T= 70mm,
Länge:  Wandlänge Ost ca 7lfm
Bereich:  PA Lüftung, Detail PA301
Menge: 7,000 lfdm

**24.3.11 Anarbeiten Bodendose Sichtestrich, PA**
Einpassen von bauseitigen Bodendosen (ELT) mit Auslass/
Öffnung im Sichtestrich. Randeinfassung Schachtkörper
durch
Abstellwinkel Estrich (siehe Vorposition) Anarbeiten
des
Sichtestrichs an Abstellwinkel.
Inklusive herstellen einer Belagsfläche "Sichtestrich"
im
Schachtdeckel: BxHxT 250mm x250mm x25mm

OK Sichtestrich = OK Schachtdeckel = OK FFB

Bereich:  PA 1 St Elektro (UF 250), Detail PA301
Menge: 1,000 St

**24.3.12 Abstellwinkel Estrich, Stahl, nicht sichtbar TH**
Abstellwinkel für Estrich in Estrichhöhe liefern und
einbauen.
Am Übergang zu Lüftungsschlitzen im nicht sichtbaren
Bereich.
OK Winkel entspricht OK Estrich.
Inklusive Zuschnitte und Eckausbildungen.
Montage auf Lüftungsprofil, geklebt, inklusive aller
erforderlichen Befestigungsmittel.

Material: Stahl feuerverzinkt, 3mm
L-profil:  ca 65 x 65 mm

Bereich:  TH Ausstellung Abschluss Lüftung
Menge: 19,000 lfdm

**24.3.13 Anarbeiten Lüftungsauslass, TH**
Einpassen von bauseitigen Lüftungsschlitzen mit
Auslass im
Oberbelag (Marmorfliesen)
Randeinfassung Lüftungskörper durch Abstellwinkel
Estrich
(siehe Vorposition)
Liefern und einbauen von Passstücken aus Styrodur als
provisorischer Verschluss des Lüftungsschlitzes.

Lüftungsöffnung: ca H= Estrich; T= 30mm,

Bereich:  TH Atrium Nische Lüftung
  TH Vorhalle Nische
Lüftung
  TH Billard AW Ost / West
Lüftung
  Detail TH301
Menge: 17,000 lfdm

**24.3.14 Anarbeiten Bodendose, TH**
Einpassen von bauseitigen Bodendosen (ELT) in zuvor
genannten Estrich, mit Auslass im Oberbelag.
Inklusive Randeinfassung Schachtkörper mit
Schaumstoffwinkel
inkl Material.
Schachtdeckel wird bauseits überfliest mit Naturstein
im
Mörtelbett.

OK Estrich = OK Schachtdeckel

Bereich:  TH 4 St Elektro (UF 250),
  Detail TH301
Menge: 4,000 St

**24.3.15 Estrich Grundieren**
Untergrund Vorbereiten für Beschichtung mit Beton-ÖL.
Sichtestrich - Calciumsulfat grundieren (vorab bereits
geschliffen siehe POS Sichtestrich).
Grundierung 2-facher Auftrag bis zur Sättigung.
Inklusive aller erforderlichen Nebenarbeiten, reinigen
der
Oberfläche, Abkleben der angrenzenden Bauteile.

Bereich:  Pavillon
Menge: 60,000 m²

**24.3.16 Schutzlage Fertigboden**
Neuen Estrich Pavillon mit Malervlies und
Hartfaserplatte 3mm,
Stöße verklebt gegen Verschmutzung durch nachfolgende
Gewerke vollflächig schützen.
Die Entfernung der Schutzflächen ist mit in den Preis
einzukalkulieren. Sie erfolgt zeitlich versetzt auf
Aufforderung
durch die Bauleitung.
Menge: 60,000 m²

**24.3.17 Estrich Beschichtung Beton-Öl**
Anstrich einer geschliffenen
Calciumsulfat-Estrichfläche mit
farblosem, wachshaltigem Imprägnier-Öl zum Erzeugen von
wasserabweisenden, schmutz- und fleckenunempfindlichen
Betonoberflächen. Überschüssiges Material aufnehmen,
Fläche
nachpolieren.
Inklusive aller erforderlichen Nebenarbeiten, reinigen
der
Oberfläche, Abkleben der angrenzenden Bauteile.
Werkzeuge fachgerecht lagern, Selbstenzündungs-Gefahr.

Abstimmung mit Restauratoren erforderlich zum
zeitlichen
Ablauf. Schlussbeschichtung des Bodens erst nach
Abschluss
der Restauratorischen arbeiten, um Farbunterschiede
unter der
Schutz-Abdeckung zu vermeiden.

Richtfabrikat:  Beton-Öl; OSMO oder gleichwertig

angebotenes Produkt: '....................'

Bereich:  Pavillon
Menge: 60,000 m²

#### Titel 24.4 Zementestrich, RE, Kasse, Empfang

*Hinweis*
Im Bereich Remise und Eingang wird ein Zementestrich
mit und
ohne FB Heizung gewählt.
Die Bewegungsfuge und Trennung erfolgt an den Türen und
zwischen den Räumen Kasse und Empfang.

Bodenaufbauten:
In der Remise (WCs, Flur, Catering ) werden Fliesen
mit Kleber
verlegt.
In der Remise (Technik) wird der Estrich mit einem
Bodendichtspachtel versehen.
Im Eingangsbereich Therme Kasse und Empfang wird der
historische Belag aus Natursteinplatten im Mörtelbett
verlegt.

Remise, warm:
mit FB Heizung:  WC, Flur, WC barrierefrei

Therme und Remise kalt:
ohne Heizung: Catering, Technik, Kasse, Empfang

**24.4.1 Zementestrich, CT - C35 - F5- S60- H45**
liefern und einbringen eines Zementestrichs,
konventionell,
nach DIN 18560, CT-C35-F5-S60-H45,
als Heizestrich Bauart A mit Rohren innerhalb des
Estrichs.
Festigkeitsklasse F5, Verkehrslast 5 kN/m², Einzellast
4 kN,
Estrichnenndicke 60 mm,
Heizrohrüberdeckung min 45mm
Oberfläche von Hand oder maschinell geglättet.
Verlegung schwimmend auf bauseitige Tackerplatte mit
Trittschalldämmung EPS 30-2mm (Gewerk Heizung) und
zementgebundene Schüttung.

Bereich:  RE Flur (vor Catering) ca 2,6x1,6m
  RE Flur (vor WC) ca 3,6x
1,7m
  RE WC ca 2,3x1,1m
  RE WC barrierefrei ca
2,4x2,4m
Menge: 27,000 m²

**24.4.2 Zementestrich, CT - C35 - F5- S60**
liefern und einbringen eines Zementestrichs,
konventionell,
nach DIN 18560, CT-C35-F5-S60 wie zuvor beschrieben,
jedoch ohne Heizleitung.
Verlegung schwimmend auf zementgebundene Schüttung mit
Trennlage (s. Vorposition).

Bereich: TH Kasse ca 3,4 x1,75m
  TH Empfang ca 4,3 x 2m
  RE Catering ca 2,0 x 5,8m
  RE Technik ca 3,9 x 2,8m
Menge: 43,000 m²

**24.4.3 Zulage: Sichtestrich Technik**
Zulage zum Zementestrich, für die Ausführung als
Sichtestrich
geglättet.
Fläche wird bauseits mit Bodendichtspachtel überzogen
durch
Gewerk Fliesenleger.

Estrichart:  Zementestrich
Estrichstärke: 60 mm Fertigmaß
Bereich:  RE Technik
Menge: 11,000 m²

**24.4.4 Zulage: Trocknungsbeschleuniger**
Zusatzmittel für Reduzierung der Trocknungsdauer des
Estrichs
Estrichart:  Zementestrich
Estrichstärke:  60 mm
Menge: 70,000 m²

**24.4.5 Zulage: Mehr- und Minderstärken, 5mm**
Zulage als Mehr- bzw. Minderpreis für eventuelle Mehr-
bzw.
Minderstärken ab 5mm, für zuvor beschriebenen
Zementestrich

Mehr- / Minderstärke:  5mm
Menge: 70,000 m²

**24.4.6 Bewegungsfuge**
Bewegungsfuge im Estrich ausbilden und mit Streifen aus
Schaumkunststoff füllen, beständig gegen Öle und Fette.
Fugenunterfüllung und Fugenvorbehandlung gemäß
Vorschrift
des Füllstoffherstellers.

Fugengröße:  bis 10/70
mm
Länge:  bis 2,0m

Ausführungsort:  kalt: TH Kasse /
Empfang
  warm: RE Flur Türen
Menge: 8,000 lfdm

**24.4.7 Stahlprofil Estrichabschluss, RE/GE**
Stahlprofil als Anschlag und Abschluss der
Estrichfläche im
Türdurchgang. Montage an bauseitiger Betonaufkantung,
inklusive aller erforderlichen Befestigungsmittel.

Material: Stahl verzinkt
Maße: 200x10mm
Länge:  nach Aufmaß ca 90cm
OK Profil = OK FFB Fliese

Bereich:  Durchgang Remise / Gehilfenhaus
  Detail GE501
Menge: 1,000 lfdm

**24.4.8 Abstellwinkel Estrich, Stahl**
Abstellwinkel für Estrich in Estrichhöhe liefern und
einbauen.
Am Übergang zu Bodenschächten.
OK Winkel entspricht OK Estrich.
Inklusive Zuschnitte und Eckausbildungen.
Montage auf gebundener Schüttung, geklebt, inklusive
aller
erforderlichen Befestigungsmittel.

Material: Stahl feuerverzinkt, 3mm
L-profil:  ca 60 x 60 mm

Bereich:  RE Schachtabschluss Catering, Technik
  RE Bodendosen Technik ELT
Menge: 14,000 lfdm

**24.4.9 Anarbeiten Bodendose Sichtestrich, RE**
Einpassen von bauseitigen Bodendosen (ELT) mit Auslass/
Öffnung im Sichtestrich. Randeinfassung Schachtkörper
durch
Abstellwinkel Estrich (siehe Vorposition) Anarbeiten
des
Sichtestrichs an Abstellwinkel.
Inklusive herstellen einer Belagsfläche "Sichtestrich"
im
Schachtdeckel: BxHxT 250mm x250mm x25mm

OK Sichtestrich = OK Schachtdeckel = OK FFB

Bereich:  RE Technik (ELT UF 250), Detail TH302
Menge: 4,000 St

**24.4.10 Anarbeiten Bodendose, RE**
Einpassen von bauseitigen Bodendosen (ELT) in zuvor
genannten Estrich, mit Schachtdeckel im Oberbelag
Fliesen.
Inklusive Randeinfassung Schachtkörper mit
Schaumstoffwinkel
SL 40x80mm, Material inklusive.
Schachtdeckel wird bauseits überfliest mit
Feinsteinzeug auf
Fliesenkleber.

OK Estrich = OK Schachtdeckel

Bereich:  TH Flur, Catering (ELT UF 250), Detail TH302
  TH Technik  (HLS Lüftung), Detail
TH303
Menge: 5,000 St

**24.4.11 Estrichfuge verklammern**
Trennfugen in schwimmendem Estrich verklammern, mit
Fugenversatzdübeln gem. Herstellervorschrift.
Menge: 10,000 lfdm

#### Titel 24.5 Schachtabdeckungen

*Hinweis*
Die Rahmenprofile werden in Betonaufkantungen in enger
Abstimmung mit dem Gewerk Rohbau oder als Randabschluss
Estrich montiert.
Aufmaß und Abstimmung mit Bauleitung vor Ort
erforderlich.

**24.5.1 GE Schachtabdeckung Tränenblech 100x100; Werkstatt HLS**
Schachtabdeckung aus Stahl, bündig zu OK Ziegelboden,
herausnehmbar, Geruchs - und wasserdicht, Deckel mit
einem
rutschfesten Tränenblechprofil.
Inklusive Zubehör wie Dichtung, Handgriffe
demontierbar,
Imbusbolzen zur Befestigung Deckel am Rahmen,
Abdeckungskappen für Imbusbolzen.
Inklusive herstellen eines umlaufenden Auflagers
Betonaufkantung zur Einbettung des Einbaurahmens, ca
15cm
hoch, inklusive aller erforderlichen Schalungen.

Deckel:  Stahl Tränenblech (feuerverzinkt)
Rahmen:  Stahl (feuerverzinkt) Einbauhöhe =
60mm
Abmessung:  1000x1000mm
Bruchlast:  15kN/m2

Richtfabrikat. z.B. Gorter RV; oder gleichwertig

Bereich  GE301 Bodenaufbau Remise
  Schachtabdeckung
Menge: 1,000 St

**24.5.2 RE Schachtabdeckung Tränenblech 90x60; Technik, TGA**
Schachtabdeckung wie zuvor beschieben, jedoch

Abmessung:  900x600mm, Sondermaß

Einbauhöhe auf OK FFB ( Bodendichtspachtel),
Tränenblech
bleibt sichtbar.

Bereich:  Remise Technik TGA
  Detail TH304
Menge: 1,000 St

**24.5.3 TH Schachtabdeckung Tränenblech überfliest 100x100; Empfang, ELT**
Schachtabdeckung wie zuvor beschieben, jedoch

Abmessung:  1000x1000mm

Einbauhöhe auf OK Estrich, das Tränenblech wird
bauseits mit
Natursteinplatten belegt.

Bereich:  Therme Empfang 74b, ELT
  Detail TH307
Menge: 1,000 St

#### Titel 24.6 Leistungen zum Nachweis

**24.6.1 Stundensatz Fachwerker**
Arbeiten, welche nicht in den Positionen erfasst sind
und gegen
Nachweis zur Ausführung kommen:
Fachwerker

Ausführung nur nach Freigabe durch Bauüberwachung und
Auftraggeber!
Menge: 10,000 h

**24.6.2 Stundensatz Helfer**
Arbeiten, welche nicht in den Positionen erfasst sind
und gegen
Nachweis zur Ausführung kommen:
Helfer

Ausführung nur nach Freigabe durch Bauüberwachung und
Auftraggeber!
Menge: 10,000 h

**24.6.3 Dokumentation der Maßnahmen**
Erstellen einer Dokumentation

Erstellen einer Dokumentation aller durchgeführten
Maßnahmen in Anlehnung an die Dokumentationsrichtlinien
SPSG, Stand 21.02.2025 (siehe Anlage).
Fertigstellung und Übergabe der Dokumentation an den
AG bis
spätestens acht Wochen nach vollständiger und
mängelfreier
Abnahme der ausgeführten Maßnahme.

Die Dokumentation ist nach der folgenden Struktur
aufzubauen:
1. Deckblatt mit folgenden Angaben:
- Bezeichnung "Dokumentation"
- Bezeichnung des Objekts und der beauftragten
Leistungen
- Auftragsnummer und Maßnahmennummer
- Kontaktangaben des AG und des AN
- Bearbeitungszeitraum

2. schriftliche Dokumentation
- Kurzbeschreibung der Maßnahme und Arbeitsschritte,
ggf
durch die Ergänzung fotografischer Belege.

3. Anhang mit Anlagen:
- Material- und Herstellerverzeichnis, Technische
Merkblätter
- Pläne, Zeichnungen, Skizzen
- Berichte und Protokolle
- Abbildungs- und Quellenverzeichnis

Die Seiten der Dokumentation sind fortlaufend zu
nummerieren,
beginnend nach dem Deckblatt.
Ausgenommen von der Nummerierung sind die Anlagen.
Menge: 1,000 psch

USt %: 19,00
